# A3, Ersatzneubau LSW Lev-Opladen km 125,253
Angebotsaufforderung (GAEB 90, DA83)
Eröffnung: 16.07.26 00:00
Währung: EUR
Auftraggeber: Autobahn GmbH des Bundes

## A3, Ersatzneubau LSW Lev-Opladen km 125,
Datum: 11.06.26

### Abschnitt 00 Ersatzneubau LSW

#### Unterabschnitt 00.00 Baustelleneinrichtung

**00.00.0001 Baustelle einrichten Sämtl.LV-Abschn.*Zufahrt herst.AN**
StL-Nr. 21910110712
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt nach Wahl des AN herstellen und nach Beendigung
der Baumaßnahme entfernen. Ursprünglichen Zustand wieder herstellen.
Menge: 1,000 Psch
Zuordnung: 101

**00.00.0002 Baustelleneinrichtung vorhalten**
Geräte, Werkzeuge und sonstige Betriebsmittel, die zur
vertragsgemäßen Ausführung der Bauleistungen
erforderlich und nicht in gesonderte
Leistungspositionen einzurechnen sind, sowie
Baubüros,Unterkünfte,Werkstätten,  Lagerschuppen und
dgl. soweit erforderlich Vorhalten, Unterhalten und
Betreiben.  Mieten, Pacht,
Gebühren und dgl. sind ebenfalls mit dieser Position
abgegolten. Teilzeiten nach Tagen werden zu 1 /30 des
Einheitspreises vergütet .
Menge: 2,000 Mt

**00.00.0003 Baustelle räumen Sämtl. LV-Abschn.**
StL-Nr. 21910111201
Baustelle von allen Geräten, Anlagen, Einrichtungen und
dgl. räumen. Benutzte Flächen und Wege entsprechend dem
ursprünglichen Zustand herrichten. Soweit nicht für
bestimmte Leistungen für das Räumen der Baustelle gesonderte Positionen im Leistungsverzeichnis enthalten
sind, gilt die Pauschale
für alle Leistungen sämtlicher Abschnitte des Leistungsverzeichnisses.
Menge: 1,000 Psch
Zuordnung: 101

**00.00.0004 Baustellenschild anfert. und aufst.**
StL-Nr. 21910140700
Baustelleninformationsschild einschließlich Aufstellvorrichtung nach Unterlagen des AG anfertigen und beschriften, zur Baustelle anfahren und standsicher aufstellen. Notwendige Erdarbeiten ausführen, Fundamente
herstellen. Statischen Nachweis erbringen. Bauschild
während der Bauzeit unterhalten und säubern.
Menge: 1,000 St
Zuordnung: 101

**00.00.0005 Bauzaun aufstellen und entfernen Zaunhöhe 2,0 m*Stahlgitter-FT**
StL-Nr. 21910120733
Bauzaun nach Unterlagen des AG einschl. der erforderlichen Tore und Pfosten standsicher aufstellen, während
der Bauzeit vorhalten und unterhalten sowie nach Beendigung der Bauzeit entfernen. 70 v.H. des Preises werden nach Aufstellen, der Rest nach Entfernen des Bauzaunes vergütet.
Zaunhöhe = 2,00 m.
Zaun aus Stahlgitter-Fertigteilen.
Menge: 300,000 m
Zuordnung: 101

**00.00.0006 Bauzaun umsetzen Zaunhöhe 2,0 m*StahlgitterFT**
StL-Nr. 21910121233
Bauzaun innerhalb der Baustelle umsetzen. Nicht wiederverwertbare Teile ersetzen.
Zaunhöhe = 2,00 m.
Zaun aus Stahlgitter-Fertigteilen.
Menge: 100,000 m
Zuordnung: 101

**00.00.0007 Fläche abräumen Aufwuchs*übr.Räumg.Verw.AN**
StL-Nr. 22110600210000001
Fläche nach Unterlagen des AG abräumen.
Strauch- und Baumbestand sowie sonstiger Aufwuchs bis
zu 0,10 m Stammdurchmesser, 1,00 m über dem Erdboden
gemessen, einschließlich Wurzelwerk.
Übriges Räumgut nach Wahl des AN verwerten.
Menge: 1,000 Psch
Zuordnung: 106

**00.00.0008 Beweissicherung**
Beweissicherung für bestehende Wirtschaftswege und
sonstige Zufahrtstraßen, die als Zufahrt zur Baustellen
dienen sowie für Grundstücke und Gebäude nach Angabe
des AG im Baustellenbereich der neu herzustellenden
Bauwerke und Lärmschutzwände.
Beweissicherung vor Beginn der Arbeiten anfertigen und
dem AG (3-fach) übergeben.
Die Ergebnisse und die Dokumentation der
Beweissicherung werden mindestens 2 Wochen vor Beginn
der Arbeiten übergeben und die Übergabe durch
Unterschrift des Empfängers bestätigt.
Die Beweissicherung wird im Beisein des AG und AN durch
einen öffentlich bestellten und annerkannten
Bausachverständigen und Mitglied der Ingenieurkammer
NRW durchgeführt.
Die Sachverständige wird mit dem AG im Vorfeld
abgestimmt.
Die Beweissicherung erfolgt durch Inaugenscheinnahme
des Zustandes der bestehenden Wege, Grundstücke,
Gebäude und Zufahrten vor Ort sowie einer
Fotodokumentation von evtl. vorhandenen Vorschäden.
Vorschäden bzw. Risse werden dokumentiert und
beschrieben sowie chronologisch festgehalten und
durchnummeriert.
Die Beweissicherung erfolgt vor und nach den
Bauarbeiten.
Menge: 1,000 Psch

#### Unterabschnitt 00.01 Rückbau

**00.01.0001 Wandelement ausbauen Stützwand Verwerten**
StL-Nr. 221127007790002
Wandelement ausbauen. Wandelement nach Unterlagen des
AG.
Ausbauort = Stützwand.
Wandelement 'Sondermüll, siehe Baubeschreibung'
Ausgebaute Teile nach Wahl des AN verwerten. Verwertung
nach Unterlagen des AG nachweisen.
Menge: 520,000 m2
Zuordnung: 127

**00.01.0002 Pfosten f. Lärmschutzwand ausbauen Stützwand*Stahl*Verwerten AN**
StL-Nr. 22112701271090901
Pfosten für Lärmschutzwand ausbauen. Pfosten nach Un-
terlagen des AG.
Ausbauort = Stützwand.
Pfosten aus Stahl.
Pfosten 'stark korrodiert, Befestigungslöcher
verfüllen'
Wandhöhe '3,5 m'
Ausgebaute Teile nach Wahl des AN verwerten.
Menge: 150,000 St
Zuordnung: 127

**00.01.0003 Beton abbrechen Stützwand*Stahlbeton C20/25 bis C35/45 Bew. erhalten*Verwerten**
StL-Nr. 222118013733911
Beton nach Unterlagen des AG abbrechen.
Bauteil = Stützwand.
Material = Stahlbeton.
Druckfestigkeitsklasse über C20/25 bis C35/45.
Abbruch 'geringfügige Erschütterung (Handstemmgerät)'
Anschlussbewehrung erhalten.
Abbruchgut nach Wahl des AN verwerten.
Menge: 5,500 m3
Zuordnung: 118

#### Unterabschnitt 00.02 Neubau LSW

*Hinweis*
Unterstopfung und die Auflagerung der LSW Pfosten und
Elemente sind in die Positionen mit einzurechen. Die
Maße der HEB-Träger (98mm Öffnungsmaß) und der
LSW-Elemente sind zu beachten und eventuelle Mehrkosten
sind in die vorhandenen Positionen mit einzukalkulieren

**00.02.0001 Pfosten für LSW einbauen Stützwand*Pfosten m.Fußpl. Profilstahl*BtNr.3.6.2,Syst.1 Höhe 3,50-4,00 m**
StL-Nr. 221127112711169
Pfosten für Lärmschutzwand entsprechend statischen und
konstruktiven Erfordernissen einbauen. Pfosten nach Un-
terlagen des AG.
Einbauort = Stützwand.
Pfosten mit Fußplatte.
Pfosten aus Profilstahl.
Pfosten aus Stahl mit Korrosionsschutz nach ZTV-ING,
Teil 4, Abschnitt 3, Bauteil Nr. 3.6.2, Beschichtungssystem Nr.1.
Wandhöhe über 3,50 bis 4,00 m.
Verankerung 'siehe Bauwerksentwurf, inklusive
Rückverankerung, die Verankerungen sind in diese OZ mit
einzurechnen '
Menge: 150,000 St
Zuordnung: 127

*Hinweis*
Nachfolgende Position für die Eckpfosten siehe
Unterlagen AG. Innenliegende Öffnung des Eckprofils ist
gegen Eintritt von Regenwasser mit einer geeigneten
Kopfplatte oben zuverschweißen und in die OZ mit
einzukalkulieren.

**00.02.0002 Pfosten für LSW einbauen Stützwand*E-Pfost.m.Fußpl. Profilstahl*BtNr.3.6.2,Syst.1 Höhe 3,50-4,00 m**
StL-Nr. 221127112731169
Pfosten für Lärmschutzwand entsprechend statischen und
konstruktiven Erfordernissen einbauen. Pfosten nach Un-
terlagen des AG.
Einbauort = Stützwand.
Eckpfosten mit Fußplatte.
Pfosten aus Profilstahl.
Pfosten aus Stahl mit Korrosionsschutz nach ZTV-ING,
Teil 4, Abschnitt 3, Bauteil Nr. 3.6.2, Beschichtungssystem Nr.1.
Wandhöhe über 3,50 bis 4,00 m.
Verankerung 'siehe Bauwerksentwurf, inklusive
Rückverankerung, die Verankerungen sind in diese OZ mit
einzurechnen '
Menge: 2,000 St
Zuordnung: 127

**00.02.0003 Zulage für Endpfosten**
Zulage für Endpfosten. Vergütet wird der Mehraufwand
für die Herstellung eines Endpfostens gegenüber den
Regelpfosten.
Lage siehe Bauwerksplan.
Pfosten an Brücke zum Beispiel mithilfe eines UPE
Profils.
Menge: 2,000 St

*Hinweis*
Anfallende Mehrkosten für die Passfelder (siehe
Zeichnung) sind mit in die OZ einzurechen.

**00.02.0004 Wandelement für LSW einbauen Stützwand BtNr.3.6.3,Syst.1**
StL-Nr. 22112713279019999
Wandelement für Lärmschutzwand entsprechend statischen
und konstruktiven Erfordernissen einschließlich erforderlicher Dämmung der Fugen einbauen. Wandelement nach
Unterlagen des AG.
Einbauort = Stützwand.
Wand 'beidseitige absorbierend, unterste Element
ungelocht (reflektierend)'
Wandelement aus Aluminium mit Korrosionsschutz nach
ZTV-ING, Teil 4, Abschnitt 3, Bauteil Nr. 3.6.3, Be-
schichtungssystem Nr.1.
Element 'mit Haltekonstruktion/ Seilsicherung gemäß
ZTV-LSW sichern'
Elementlänge für Pfostenachsabstand 'ca. 101 cm'
Wandhöhe '2 bis 4 m'
Menge: 520,000 m2
Zuordnung: 127

**00.02.0005 Abdeckung für LSW einbauen Stützwand*BtNr.3.6.3,Syst.1**
StL-Nr. 2211271420701
Abdeckung für Lärmschutzwand entsprechend statischen un
konstruktiven Erfordernissen einbauen. Abdeckung nach
Unterlagen des AG.
Einbauort = Stützwand.
Abdeckung aus Aluminium mit Korrosionsschutz nach ZTV-
ING, Teil 4, Abschnitt 3, Bauteil Nr. 3.6.3, Beschichtungssystem Nr.1.
Menge: 150,000 m
Zuordnung: 127

**00.02.0006 Kopfabdeckung Stahlpfosten**
Abdeckung für Lärmschutzwandpfosten entsprechend
statischen und konstruktiven Erfordernissen einbauen.
Einbauort = Stahlpfosten
Abdeckung aus mehrfach gekantetem Stahlblech, Güte
S235, mit Korrosionsschutz und Farbton nach ZTV-ING
analog Pfosten für LSW.
Blechdicke d = 2 mm
Verschraubung mit 2 x 2ST. selbstschneidenden
Edestahlsenkkopfschrauben M 10, Durchmesser und Länge
nach konstruktiven Erfordernissen
Menge: 153,000 St

#### Unterabschnitt 00.03 Sonstiges

**00.03.0001 Pfostennummerierung**
Pfostennummerierung (Leichtmetall-Schilder mit
aufgedruckten Ziffern) gem. Angaben des AG auf
Stahl-Posten anliegerseitig und straßenseitig
aufkleben.
Nummerrierung durchlaufend, Schildergröße mind. 35*60
mm, Dicke mind. 0,3 mm.
Schild nach GS- oder GSX_Verfahren eloxieren,
Schichtdicke mind. 20mym, standardisierter
Scheinleitwert nach DIN 17611 OZ 6.3, max 15mys,
Eloxalqualität E0/EV1.
Ziffernfarbe = schwarz, wetter- und tausalzbeständig.
Klebemittel = Polyeurethan.
Müssen Stahlflächen mit Voranstrich versehen werden,
ist dies mit einzurechnen.
Menge: 308,000 St

**00.03.0002 Geräteeinsatz für Hauptprüfung**
Mobiles Steigegerät (sowie evtl. zusätzlich
erforderlich werdende Gerätschaften) für die
Durchführung der 1. Hauptprüfung nach DIN 1076 durch
den AG (HP vor Abnahme der Bauwerke, nach Abstimmung
zwischen AG und AN) bereitstellen und einsetzen.
Menge: 1,000 Psch

#### Unterabschnitt 00.04 Bestandsunterl./ Ausführungsunterl.

**00.04.0001 Ausführungsunterl. herst.u. lief.**
Ausführungsunterl. herst. u. lief.
Ausführungsunterlagen gemäß ZTV-Ing, Teil 1, Abschn. 2
für das gesamte Bauwerk herstellen und liefern einschl.
erforderliche örtliche Aufnahmen durchführen.
Ausführungsunterlagen für das Brückenbauwerk und alle
dazugehörigen Baubehelfe und Verbauten.
Menge: 1,000 Psch

**00.04.0002 Bestandsunterlagen herst. u. lief.**
Bestandsunterlagen herst. u. lief.
Bestandsunterlagen gemäß ZTV-ING, Teil 1, Abschn. 2 für
jedes Bauwerk herstellen und dem AG übergeben.
Die Bestandsunterlagen sind in DIN-Formaten
herzustellen.
Die Bauwerksdaten für das elektronische Bauwerksbuch
sind mit einem Erfassungsprogramm auf der Datenbasis
der ASB-ING zu erfassen. Digitalisierte Bilder
(JPG-Format), Pläne (TIF-Format in DIN A3) und
Dokumente (PDF-Format) sind einzubinden. Ein farbiger
Ausdruck des Bauwerksbuches aus den erfassten Daten ist
beizufügen. Übergabe der Daten an den AG in dem
Übergabeformat der ASB-ING (CAB-Datei) auf dem mit dem
AG abgestimmten Datenträger. Die Übergabe der
Bestandsunterlagen an den AG hat spätestens mit der
Vorlage des Antrages auf ABnahme der Leistungen zu
erfolgen.
Menge: 1,000 Psch

**00.04.0003 Digital. Lichtb. herst. u. lief.**
Digital. Lichtb. herst. u. lief.
Lichtbilder über den wesentlichen Bauablauf des
Bauwerkes sowie nach Fertigstellung des Neubaus
(Gesamtansicht, Seitenansicht, Widerlageransicht und
Flügelansicht)in digitalisierter Form mit Kamera
herstellen. Die digitalisierten Bilder sind auf mit dem
AG abgestimmten Datenträger 10 Tage vor Abnahme dem AG
vorzulegen/ zu übermitteln.
Mindestens 50 Fotos.
Menge: 1,000 Psch

#### Unterabschnitt 00.05 Verkehrsabsicherung

**00.05.0001 Verkehrszeichenpläne herstellen**
Hier verrechnet der AN den Aufwand für das Herstellen
der Verkehrszeichenpläne sowie die Übergabe vor
Baubeginn zur Genehmigung durch den AG.
Einschließlich der Darstellung / Anordnung ggf.
erforderlicher Zwischenphasen im Bereich von
Beschleunigungs- und Verzögerungsspuren.
Zeichenpläne auf Grundlage der RSA '21 und gem.
Anlagen, Verkehrskonzept.
Menge: 1,000 Psch

**00.05.0002 Verkehrssich. läng. Dauer aufbauen Arbeitsstelle*Verk.konzept AG auß. Kraft setzen Anordnung Unt. AG*gebührenfrei**
StL-Nr. 22110510512290101
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrskonzept des AG.
Vorhandene Verkehrsschilder nach Unterlagen des AG außer Kraft setzen.
Länge des Arbeitsbereiches 'ca. 163 m '
Verkehrsrechtliche Anordnung nach Unterlagen des AG
einholen und zugehörige Unterlagen erstellen. Erforderliche Ortsbesichtigungen zur Erstellung der Planunterlagen für die verkehrsrechtliche Anordnung durchführen.
Gebührenfrei.
Menge: 1,000 Psch
Zuordnung: 105

**00.05.0003 Verkehrssich. läng. Dauer vorhalten wie Vorposition**
StL-Nr. 22110511010
Verkehrssicherung längerer Dauer vorhalten, warten, instand setzen und betreiben. Vorübergehende Verkehrssicherungsmaßnahmen durchführen. Die Kontrolle der Verkehrssicherung wird gesondert vergütet.
Verkehrssicherung wie in Vorposition beschrieben.
Menge: 42,000 d
Zuordnung: 105

**00.05.0004 Kontrolle d. Verkehrss. an Arb.st. zwei bzw. einmal*elektron. Gerät**
StL-Nr. 22110590522
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Kontrolle mit elektronischem Erfassungsgerät nach Un-
terlagen des AG dokumentieren.
Menge: 42,000 d
Zuordnung: 105

**00.05.0005 Verkehrssich. läng. Dauer abbauen Verk.konzept AG*in Kraft setzen**
StL-Nr. 2211051202290
Verkehrssicherung an Arbeitsstellen längerer Dauer abbauen. Vorübergehende Verkehrssicherungsmaßnahmen
durchführen. Vorübergehende Markierung entfernen,
transportable Lichtsignalanlage, bauliches Leitelement,
mobile Stauwarnanlage, LED-Anzeigetafel und transportable Schutzeinrichtung abbauen werden gesondert
vergütet.
Nach Verkehrskonzept des AG.
Vorhandene Verkehrsschilder nach Unterlagen des AG wieder in Kraft setzen.
Länge des Arbeitsbereiches 'ca. 163 m '
Menge: 1,000 Psch
Zuordnung: 105

**00.05.0006 Markierungsfläche reinigen Saugkehrwagen**
StL-Nr. 22110531602
Fläche der Markierung reinigen.
Kehrgut aufnehmen und nach Wahl des AN verwerten.
Vorübergehende Verkehrssicherungsmaßnahmen durchführen.
Abgerechnet wird die zu markierende Fläche. Bei Pfeil,
Buchstabe, Ziffer, Verkehrsschild und Piktogramm ergibt
sich die Fläche aus dem kleinsten umschriebenen Rechteck.
Reinigung mit Saugkehrwagen.
Menge: 75,000 m2
Zuordnung: 105

**00.05.0007 Markierungsfläche trocknen**
StL-Nr. 221131105
Fläche für Markierung schonend trocknen. Abgerechnet
wird die zu markierende Fläche. Bei Pfeil, Buchstabe,
Ziffer, Verkehrsschild und Piktogramm ergibt sich die
Fläche aus dem kleinsten umschließenden Rechteck.
Menge: 75,000 m2
Zuordnung: 131

**00.05.0008 Längsmarkierung Typ II herstellen durchg. Fb.begr.*Breite 0,15 m Folie,Gew.o.Kunst*mind. P 6 nicht grob. Decke*Markierung entf.**
StL-Nr. 22110533212502201
Längsmarkierung Typ II einschl. evtl. Sperrflächenumrandung als vorübergehende Markierung herstellen, warten und instand setzen. Vormarkieren. Vorübergehende
Verkehrssicherungsmaßnahmen durchführen. Abgerechnet
wird der markierte Strich, bei Doppelstrichen zwei
Striche.
Durchgehend als Fahrbahnbegrenzung.
Strichbreite = 0,15 m.
Markierungssystem aus Folie, Gewebe- oder Kunststoffträger.
Verkehrsklasse mindestens P 6.
Markierung auf nicht grobstrukturierter Asphaltdeckschicht.
Markierung entfernen. Abfall aufnehmen und nach Wahl
des AN verwerten.
Menge: 500,000 m
Zuordnung: 105

**00.05.0009 Längsmarkierung entfernen durchg. Fb.begr.*Breite 0,15 m*Asphaltdecksch. veränd.Verkehrsf.*Verwert. Wahl AN**
StL-Nr. 22110530412914001
Längsmarkierung als vorübergehende Markierung einschl.
evtl. Sperrflächenumrandung entfernen. Abgerechnet wird
der entfernte Strich, bei Doppelstrichen zwei Striche.
Vorübergehende Verkehrssicherungsmaßnahmen durchführen.
Durchgehender Strich als Fahrbahnbegrenzung.
Strichbreite = 0,15 m.
Markierungsstoffart 'siehe Vorposition '
Auf Asphaltdeckschicht.
Entfernen für Veränderung der Verkehrsführung.
Abfall aufnehmen und nach Wahl des AN verwerten.
Menge: 500,000 m
Zuordnung: 105

**00.05.0010 Transp.Schutzeinrichtung aufbauen Arb.st./ank.Verk.*Aufhaltest. T3 Wirkungsber.maxW2**
StL-Nr. 221105605132000
Transportable Schutzeinrichtung einschl. systembedingter Formstücke (Dilatationsstöße, Passstücke, Kipplängenbegrenzungselemente) aufbauen und abbauen. Vorhalten, Kontrolle, Wartung und Instandsetzung werden gesondert vergütet. Vorübergehende Verkehrssicherungsmaßnahmen durchführen. Anfangs- und Endkonstruktionen
und Adapter werden gesondert vergütet. 70 v. H. des
Preises werden nach Aufbau, der Rest nach Abbau
vergütet.
Einsatzbereich A, zwischen Arbeitsstelle und ankommendem Verkehr.
Aufhaltestufe mind. T 3.
Wirkungsbereich max. W 2 (W max. 0,80 m).
Menge: 170,000 m
Zuordnung: 105

**00.05.0011 Transport. Schutzeinr. vorhalten wie Vorposition**
StL-Nr. 22110561001
Transportable Schutzeinrichtung vorhalten, warten und
instand setzen. Vorübergehende Verkehrssicherungsmaßnahmen durchführen. Die Kontrolle wird gesondert
vergütet.
Transportable Schutzeinrichtung wie in Vorposition beschrieben.
Menge: 7140,000 md
Zuordnung: 105

**00.05.0012 Transp.Schutzeinrichtung aufbauen Arb.st./fl. Verk.*Aufhaltest. T3 Wirkungsber.maxW2**
StL-Nr. 221105605232000
Transportable Schutzeinrichtung einschl. systembedingter Formstücke (Dilatationsstöße, Passstücke, Kipplängenbegrenzungselemente) aufbauen und abbauen. Vorhalten, Kontrolle, Wartung und Instandsetzung werden gesondert vergütet. Vorübergehende Verkehrssicherungsmaßnahmen durchführen. Anfangs- und Endkonstruktionen
und Adapter werden gesondert vergütet. 70 v. H. des
Preises werden nach Aufbau, der Rest nach Abbau
vergütet.
Einsatzbereich B, zwischen Arbeitsstelle und parallel
fließendem Verkehr.
Aufhaltestufe mind. T 3.
Wirkungsbereich max. W 2 (W max. 0,80 m).
Menge: 280,000 m
Zuordnung: 105

**00.05.0013 Transport. Schutzeinr. vorhalten wie Vorposition**
StL-Nr. 22110561001
Transportable Schutzeinrichtung vorhalten, warten und
instand setzen. Vorübergehende Verkehrssicherungsmaßnahmen durchführen. Die Kontrolle wird gesondert
vergütet.
Transportable Schutzeinrichtung wie in Vorposition beschrieben.
Menge: 11760,000 md
Zuordnung: 105

**00.05.0014 AEK f. transp. Schutzeinr. aufb.*Absenkung**
StL-Nr. 22110562591
Anfangs-/Endkonstruktion (AEK) für transportable
Schutzeinrichtung aufbauen und abbauen. Vorhalten, Kontrolle, Wartung und Instandsetzung werden gesondert
vergütet. Vorübergehende Verkehrssicherungsmaßnahmen
durchführen. 70 v. H. des Preises werden nach Aufbau,
der Rest nach Abbau vergütet.
AEK an OZ '00.05.0010 '
Als Absenkung.
Menge: 2,000 St
Zuordnung: 105

**00.05.0015 AEK vorhalten wie Vorposition**
StL-Nr. 22110563001
Anfangs-/Endkonstruktion (AEK) für transportable
Schutzeinrichtung vorhalten, warten und instand setzen.
Vorübergehende Verkehrssicherungsmaßnahmen durchführen.
Die Kontrolle wird gesondert vergütet.
AEK wie in Vorposition beschrieben.
Menge: 84,000 Std
Zuordnung: 105

**00.05.0016 Baustellen - Infoschild**
Baustellen-Info-Schild
"Arbeitsstelleninformationstafel" gem. Anlage, liefern,
nach Weisung des AG aufstellen, vor- und
unterhalten und zeitgleich mit dem Abbau der letzten
Verkehrsführung in Eigentum des AN übernehmen und von
der Baustelle entfernen.
Einschließlich dem Ersatz abhanden gekommener oder
unbrauchbar gewordener Teile.
Einschließlich Gründung und Aufstellvorrichtung.
Erdarbeiten in Boden der Klasse 3-5 ausführen.
Durch den Abbruch entstandene Gruben mit geeignetem
Material verfüllen und verdichten. Oberfläche
entsprechend der umgebenden Befestigung wieder
herstellen.
Schrifthöhe = 210 mm.
Aufstellort: nach Weisung des AG.
Menge: 1,000 St

**00.05.0017 Zusätzl. Schilder aufstellen**
Schild mit Verkehrszeichen nach STVO nach Weisung des
AG einschl. kompl. Aufstellvorrichtung zusätzlich
aufstellen, für die Dauer der Standzeit
vor-/unterhalten und bauablaufgerecht bzw. Weisung des
AG wieder aufnehmen und von der BAB entfernen,
Zeichen z.B.:
VZ 123 mit "800" oder VZ 1004-33
VZ 123, VZ 460-10 bis 460-30
VZ 222-10 / 20
VZ 274, VZ 459; VZ 274-58 mit "ROLLSPLITT"
VZ 274-56 bzw. 58; VZ 276 mit VZ 1049-13
VZ 280, VZ 454-10 bis 454-40; VZ 282, VZ 250
VZ 1000-21
VZ 101 mit unterschiedlichenö Texttafeln
wie z.B. "keine Beschleunigungsspur"
alle Schilder voll reflektierend,
ein mehrmaliges Umsetzen einzelner Schilder wird nicht
gesondert vergütet.
Menge: 2,000 St

USt %: 19,00
